# 01, Dach
Angebotsaufforderung (GAEB DA XML 3.2, DA83)
Projekt: 2026_...
Währung: EUR
Vergabeart: Öffentliche Ausschreibung
Erstellt mit: GXML Toolbox V3.3 R20200224, ORCA AVA 23.2.1 - Starter Edition 23.02.01, 28.07.2026

## Technische Vorbemerkungen
Technische Vorbemerkungen

1. Ausführungsgrundlage:
Zur technischen Ausführung sind alle gültigen Regeln nach DIN 18299, DIN-Vorschriften für Bauteile, Elemente und Material, zu beachten. Insbesondere wird auf nachfolgende Normen und Richtlinien verwiesen:

DIN 18338 Dachdeckungsarbeiten
DIN 18334 Zimmerer- & Holzbauarbeiten
DIN 18339 Klempnerarbeiten
DIN 18336 Abdichtungsarbeiten
DIN EN 491 Dach- und Formsteine aus Beton
DIN 18531 Dachabdichtungsnorm
DIN 68800 Holzschutz im Hochbau
DIN 68365 Schnittholz für Zimmererarbeiten
DIN 4426 Einrichtungen zum Schutz gegen Absturz auf Dächern
DIN 4108 Wärmeschutz & Energie-Einsparung in Gebäuden
DIN EN ISO 10077-1 Ermittlung von Wärmedurchgangskoeffizienten
EnEV Energieeinsparverordnung für Gebäude
DIN 1055 Lastenannahme im Bauwesen
DIN 18202 Toleranzen im Hochbau - Bauwerke
ZVDH-Fachregeln
Herstellervorschriften, Verlegeanleitungen

Darüber hinaus gelten alle zum Ausführungszeitpunkt gültigen EN- und DIN-Normen, Arbeitsstättenrichtlinien, Unfallverhütungsvorschriften, behördliche Erlasse und Gesetze sowie die anerkannten Regeln der Technik und Auflagen der Feuerwehr.

2. Nebenleistungen
Als Nebenleistungen gelten die in VOB/C DIN 18355 genannten Leistungen.

## Allgemeine Vorbemerkungen (baustellenspezifisch)
Zusätzliche Vertragsbedingungen und Technische Vertragsbedingungen
(baustellenspezifisch)

Allgemeines

Der Unternehmer hat folgendes zu beachten und ist zu Nachstehendem verpflichtet:

Während der Bauzeit sind die Zu- und Abfahrtwege sauber zu halten und die Baustelle entsprechend den
Vorschriften der Berufsgenossenschaft, des Verkehrswesens und der VOB zu sichern.

Der normale Straßenverkehr sowie die Zufahrt darf durch die Bauarbeiten nicht beeinträchtigt und keinesfalls
gestört werden.

Das Material ist auf der Baustelle gemäß Baustelleneinrichtungsplan sicher zu lagern und bis zur endgültigen
Verwendung gegen Witterungseinflüsse zu schützen.

Das Gerüst wird bauseits gestellt.

Der Unternehmer ist verpflichtet, vor Lieferung des Materials die genaue Herkunft nachzuweisen. Im
Zweifelsfalle ist die Bauüberwachung bzw. der Bauherr berechtigt, Proben zu entnehmen und diese auf
Kosten des Unternehmers untersuchen zu lassen.
Die Bauüberwachung behält sich vor, den Nachweis über die zur Verfügung stehenden Gerüste, Geräte und
Arbeitskräfte zu verlangen, die zur Ausführung der nachstehend beschriebenen Arbeiten erforderlich sind.
Der Bauschutt ist aufzuladen und auf eine vom Unternehmer zu beschaffende Kippe abzufahren. Vor Abgabe
des Angebotes muß sich der Bieter über die örtlichen Verhältnisse und die mit der Kalkulation
zusammenhängenden Gegebenheiten genau informieren.
Sollten sich Rückfragen ergeben, so sind diese unverzüglich dem Auftraggeber vor Angebotsabgabe in Textform (über den Kommunikationsbereich der Vergabeplattform) zu stellen und darauf hinzuweisen.

Gefährdungs- und Belastungsanalyse
Die Gefährdungs- und Belastungsanalyse gemäß § 5 Arbeitsschutzgesetz für die nachfolgend
ausgeschriebenen Arbeiten ist vorzulegen sowie die Angaben eines Ersthelfers mitzuteilen.

Kosten zur Reinigung und Regeratur von Sachen Dritter gehen zu Lasten des Auftragnehmers.
Nach Abschluss der Arbeiten sind sämtliche Flächen (im Gebäude, zb. Böden, Fensterbänke, außerhalb des Gebäudes z. B. Freiflächen, Parkplätze, Bürgersteige, Straßen) und Gerüstlagen von Abbruchmaterial einwandfrei zu reinigen und die Ausführung durch die Bauleitung bestätigen zu lassen (innen und außen feinbesenrein).

Baustellenbesichtigung
Eine Besichtigung des Gebäudes ist nach Terminvereinbarung über den Kommunikationsbereich der Vergabeplattform möglich.

Aufmaß/Rapportzettel
Leistungen, die nicht aus den Zeichnungen zu ermitteln sind (nachvollziehbar für AN und AG) sind örtlich im Beisein der Bauleitung aufzumessen. Aufmaßprotokolle und Rapportzettel gelten nur, wenn die Bauleitung diese unterzeichnet hat.
Der AN hat diese unmittelbar nach Leistungserbringung anzufertigen und unmittelbar der Bauleitung vorzulegen. Verspätet vorgelegte Aufmaße und Rapporte ohne Unterschrift der Bauleitung werden nicht anerkannt.
Aufgemessen werden immer die tatsächlichen Dimensionen von Flächen und Längen. In strittigen Punkten gelten die Vorschriften zur Abrechnung aus VOB/C Nr. 5.
Abrechnungsgrundlage ist das Leistungsverzeichnis. Alle Rechnungen sind durch Verwendung des Leistungsverzeichnisses kumulierend zu verwenden.

Baustellenreinhaltung/-reinigung
Die Baustelle ist sauber zu halten. Anfallender Bauschutt oder sonstiger Unrat/ Müll ist täglich vollständig zu beseitigen, unterlässt der AN die tägliche Reinigung, ist der AG berechtigt - ohne weitere Einrede des AN und ohne Fristsetzung - die Reinigung an Dritte zu übertragen - auf Kosten des Verursachers bzw. Unterlassers.

Das Vorhalten eines Abfallbehälters zur Entsorgung allg. Unrates ist für das eigene Betriebspersonal als Nebenleistung, ohne gesonderte Vergütung, vorzuhalten und der Bauleitung auf Verlangen nachzuweisen.

Als Kalkulationsgrundlage sind nachfolgend aufgeführte Planungsunterlagen beigefügt:

-PIH-Bau2&3_Dach_Dokumentation Bestandsbilder
-PIH-Bau2&3_Dach_Planzeichnungen-Ausführungsplanung
-PIH-Bau2_Dach_Bestandszeichnungen
-PIH-Bau3_Dach_Bestandsaufnahme Statiker

## Hinweistext Baustelleneinrichtung
Hinweistext Baustelleneinrichtung

Die Baustelleneinrichtung ist in die Einheitspreise einzurechnen und wird nicht gesondert vergütet.
Auf- und Abbauen sowie Arbeitsbühnen die höher als 2 m über Fußboden liegen, sind in die Einheitspreise mit einzukalkulieren und werden nicht gesondert vergütet.

Das Gerüst wird bauseits gestellt.

## Bau 3 | Allgemeine Baubeschreibung
Bau 3 ǀAllgemeine Baubeschreibung

1. Allgemeine Angaben zur Verortung und zum Gebäude:

Das Gebäude Bau 3 (Lofthaus) befindet sich auf der Liegenschaft des Pfalzinstituts für Hören und Kommunikation (PIH) in Frankenthal (Pfalz) in der Holzhofstraße 21.
Bei dem Gebäude handelt es sich um ein zweigeschossiges Gebäude.

Das Erdgeschoss wurde in den 50er Jahren als eingeschossiges, nicht unterkellertes Gebäude mit flachgeneigtem Pultdach errichtet. Anfang der 90er Jahre erfolgte im Erdgeschoss eine Modernisierung samt Umbau sowie eine teilweise Aufstockung und die Errichtung eines Treppenhauses. Das aufgestockte, ausgebaute Dachgeschoss erhielt ein gegliedertes Walmdach, welches jedoch an der Westfassade krüppelwalmartig erscheint.
Über dem restlichen Erdgeschossbereich sowie über einer großzügigen seitlichen und stirnseitlichen Außenfläche wurde ebenfalls ein tieferliegendes, gegliedertes Walmdach errichtet.

Die Erschließung des Gebäudes erfolgt ausschließlich über die Liegenschaft des PIH.
Die Nutzung des Gebäudes erfolgt fast ausschließlich im EG und DG durch die Frühförderung des PIH. Lediglich ein Raum im Dachgeschoss wird anderweitig für Hörprüfungen genutzt.

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
1.1 Bauwerksgeometie:

Kubatur:
Das Gebäude weist eine Ost-West Ausrichtung auf. Die Westfassade verläuft genau auf und entlang der Grundstücksgrenze, parallel zur Holzhofstraße. Im Süden grenzt es direkt an Bau 2 an.
Der Baukörper hat eine rechteckige Grundfläche. Abmessungen:  ca. 31 m tief, ca. 7,30 m breit.
An der Ostfassade wurde an den Baukörper ein rechteckiges Treppenhaus angesetzt, ca. 5,8 m tief und 2,5 m breit. Somit ergibt sich an der breitesten Stelle eine Gesamtbreite von ca. 9,80 m.

Dächer:
Das Dach gliedert sich in zwei Ebenen.

Obere Dachebene
Firsthöhe: ca. 8,6 m ǀ Traufhöhen ca.: 5,6 m (West); 7,1 (Ost); 5,6 m (West-Treppenhaus)
Bei dem oberen Dach handelt es sich um eine Mischform eines Walmdaches und eines abgewalmten Satteldaches. Dieses wurde über dem aufgestockten und nutzbaren Bereich des Dachgeschosses errichtet. Dachneigung: 30°.

Untere Dachebene:
Firsthöhe: ca. 7,1 m ǀ Traufhöhen ca.: 4,1 m (West); 4,1 (Ost)
Bei dem unteren Dach handelt es sich auch um eine Mischform eines Walmdaches und eines abgewalmten Satteldaches. Dieses wurde über dem nicht nutzbaren Dachbereich über dem EG sowie über einer großzügigen seitlichen und stirnseitig Außenfläche errichtet. Dachneigung: 30°

1.2 Konstruktion:
Die Wände des Erdgeschosses wurden mit Backsteinen gemauert.
Im OG sowie im Treppenhaus wurde mit Lochziegeln (Poroton) gemauert.
Die Geschossdecke bildet eine Stahlbetonrippendecke.
Bei den Dächern handelt es sich um eine Holzkonstruktion.

1.3 Erschließung:
Den Eingangsbereich im EG bildet das im Rahmen der Aufstockung errichtete Treppenhaus. Von hier aus wird das EG und das OG erschlossen. Im EG gibt es an der Ostfassade noch eine Notausgangstür.

1.4 Fassadenhöhen (ca.):
Nord: 6,7 m - 8,5 m
West: 3,9 m - 5,4 m
Süd: 8,5 m
Ost: 6,9 m
Ost Treppenhaus: 5,5 m

2.Energetische Modernisierungsmaßnahme:

2.1 Fassadenöffnungen:
Bei der energetischen Modernisierungsmaßnahme von Bau 3 (Lofthaus) werden im Wesentlichen neue Fenster aus Kunststoff sowie eine neue Nebeneingangstür aus Aluminium eingebaut.

Teilweise müssen aufgrund der Dämmstoffdicken und nötiger Baukörperanschlüsse Mauerwerksöffnungen verkleinert werden.

2.2 Fassade
Die Fassadenflächen werden mit WDVS aus Holzfaserdämmplatten 18 cm stark gedämmt.

2.3 Dächer:
Das obere Dach erhält eine vollflächige Aufsparrendämmung aus Holzfaserdämmplatten sowie eine neue Dacheindeckung.
Konstruktiv werden die Sparren mittels Traufaufschieblingen an der Westfassade sowie an den Walmen verlängert, um die Dachüberstände zu verlängern.

Das untere Dach wird an der Westfassade verlängert. Hierfür werden die Sparren seitlich angelascht.
In dem verlängerten Traufbereich wird eine neue Schalung sowie eine Dacheindeckung in Abstimmung auf die Bestandseindeckung (Frankfurter Pfanne) montiert. Ansonsten bleibt die Dacheindeckung und der gesamte Dachaufbau erhalten. Die aufgehenden Baukörperanschlüsse sind allesamt als wärmegedämmter Baukörperanschluss auszuführen.

## Bau 3 | Gewerkespezifische Baubeschreibung
Gewerkespezifische Baubeschreibung

Baumaßnahmen am "oberen" Dach:

1.1 Abbrucharbeiten (siehe gesamte Auflistung in den Positionen):

- Im Wesentlichen werden alle Schichten, welche sich über der bestehenden Dachschalung (V100G) befinden, abgebrochen (Dachdeckung, Lattungen, Dachpappe, sämtliche Klempnererzeugnisse)

- Aufgrund aussteifender Eigenschaften muss die Dachschalung erhalten bleiben. Im Zwischenensparrenraum befindetet sich MW-Dämmung 120 mm, welche ebenfalls erhalten bleibt.

- Sämtliche Dachflächenfenster und Fassadenanschlusselemente werden abgebrochen.

1.2 Neue Aufbauten (siehe gesamte Auflistung in den Positionen):

- Verlegung einer feuchtevariablen Dampfbremsbahn auf die Bestandsschalung

- Zur Verlängerung des traufseitigen Dachüberstandes werden an der Westfassade sowie an den Walmen Aufschieblinge auf der Bestandsschalung in den darunter liegenden Sparren befestigt.

- Verlegung der Aufsparrendämmung auf die Bestandsschalung samt feuchtevariabler Dampfbremsbahn (sowie zwischen den Aufschieblingen) als Dämmaßnahme und als zweite wasserführende Ebene.

- Verlegung der Konter- & Traglattung. Die Verlängerung der Dachüberstände an den Ortgängen ist duch die Lattungen zu gewährleisten.

- Montage der Dachflächenfenster, Verlegen der Dachdeckung, Ausführung der Klempnerarbeiten sowie aller weiteren im LV genannten Positionen.

Baumaßnahmen am "unterem" Dach:

2.1 Abbrucharbeiten und Bauteilöffnung Traufe Westfassade:

- Für das Anlaschen an die Bestandssparren muss das Dach im Randbereich an der Traufe abgedeckt werden, die zu lagernden Dachsteine werden später wieder verwendet.

- Die Schalung samt Dachpappe muss in diesem Bereich entfernt werden

2.2.Neue Aufbauten und Verlängerung des Traufüberstandes

- seitliches Anlaschen der Bestandssparren

- Wiederherstellung der Aufbauschicht inkl. der neuen dazukommenden Fläche des Überstandes.

3.1 Abbrucharbeiten an den Anschlüssen zu aufgehenden Wänden:

- Bestehende seitliche Dachanschlüsse abbrechen, eine Ziegelreihe entlang aufgehender Wand abdecken.

- Bestehende Dach-Brustanschlüsse abbrechen, eine Ziegelreihe entlang aufgehender Wand abdecken.

3.2 Neue Anschlüsse zu aufgehenden Wänden:

- Nach der Ferstigstellung des WDVS werden die Klempnerarbeiten der Dachanschlüsse zu den aufgehenden Bauteilen ausgeführt.

## Bau 3 | Gliederung Maßnahmen Dach
Die Maßnahmen für Bau 3 gliedern sich in nachfolgende Gliederungspunkte:

20 Werk-und Montageplaung
21 Abbrucharbeiten
22 Zimmererarbeiten
23 Dachdeckerarbeiten
24 Klempnerarbeiten
25 Stundenlohnarbeiten

Auf Verlangen des Auftraggebers ist auf der Schlussrechnung die Gesamtsumme aller Positionen für Bau 3 auszuweisen.

## 10 Bau 2 & Bau 3, Dachdecker-,Dachabdichtungs-, Zimmerer- und K

### Titel 20 Bau3 ǀ Werk- und Montageplanung

**20.10 Werk- und Montageplanung**
*** Pauschalposition
Anfertigen der Werk- und Montageplanung für alle Dachdeckungs-, Zimmerer- & Klempnerarbeiten als Ausführungsplanung des Auftragnehmers auf Grundlage der Architektenplanung.

- Örtliches Aufmaß: Prüfen aller relevanten Baumaße und Höhenlagen vor Ort auf der Baustelle.

- Konstruktionszeichnungen: Erstellen von Verlegeplänen für Dämmung, Abdichtung und Deckung im Maßstab 1:50 / 1:20.

- Detailplanung: Ausarbeiten aller Anschlüsse, Abschlüsse, Durchdringungen (z. B. Dachfenster, Kamine, Lüfter) sowie der Dachverlängerungen und Entwässerungspunkte im Maßstab 1:10.

- Freigabeverfahren: Vorlegen der Pläne zur Prüfung und Freigabe durch die Bauleitung/Architekten vor Materialbestellung und Ausführungsbeginn.

Die Pläne sind digital (als PDF)  zu übergeben.
Änderungen aufgrund mangelhafter Planung gehen zu Lasten des Auftragnehmers.
Menge: 1,000 psch

### Titel 21 Bau3 ǀ Abbrucharbeiten

**21.10 Dachdeckung entfernen**
Dachbelag aus Betonsteindeckung entfernen und anfallenden Bauschutt entsorgen.
inkl. Ortgänge, First, Traufen
Dachdeckung: Frankfurter Pfanne (Braas)
Dachneigung: 30 °
Material: Betonstein
Menge: 191,700 m²

**21.20 Dachlattung entfernen**
Trag- & Konterlattung entfernen und anfallenden Bauschutt entsorgen.
Lattenquerschnitt:  24/48 mm
Menge: 191,700 m²

**21.30 Blitzableiter entfernen**
Blitzableiter, inkl. Befestigungen auf Dach- und Wandflächen entfernen und anfallenden Bauschutt entsorgen.
Menge: 35,200 m

**21.40 Dachpappe abbrechen, einlagig**
Einlagige Dachpappe inkl. Befestigung abbrechen und anfallenden Bauschutt entsorgen.

Material: Dachpappe V 13

Befestigung: Kupfer-Dachpappenstift

Untergrund: Dachschalung, Spanplatte, Nut und Feder V100 G
Dicke: 22 mm
Menge: 191,700 m²

**21.50 Dachanschluss, seitlich, an aufgehenden Bauteilen abbrechen**
Seitliche Dachanschlüsse an aufgehenden Bauteilen abbrechen.
Material: Kunststoff
Menge: 22,600 m

**21.60 Dachschalung V100G samt Dachpappe entfernen**
Dachschalung und Dachpappe auf Sparren entfernen und anfallenden Bauschutt entsorgen.

Dachschalung: NF-Bretter, gehobelt, 19mm
Dachpappe: Dachpappe V 13, einlagig, befestigt mittels Kupfer-Dachpappenstift
Untergrund: Sparrenlage, nicht gedämmt

Bereich: unteres Dach, Traufbereich, Westfassade, notwendige Bauteilöffnung zwecks Anlaschung der Sparren
Menge: 9,700 m²

**21.70 Dachschalung NF-Bretter samt Dachpappe entfernen**
Dachschalung und Dachpappe auf Sparren entfernen und anfallenden Bauschutt entsorgen.

Dachschalung: NF-Bretter, gehobelt, 19mm
Dachpappe: Dachpappe V 13, einlagig, befestigt mittels Kupfer-Dachpappenstift
Untergrund: Sparrenlage, nicht gedämmt

Bereich: unteres Dach, Traufbereich, Westfassade, notwendige Bauteilöffnung zwecks Anlaschung der Sparren
Menge: 4,200 m²

**21.80 Dachfenster mit Fassadenanschlusselement abbrechen**
Dachfenster Klapp-Schwingflügel mit Fassadenanschlusselement einschließlich Blechrahmen und Flügel abbrechen und anfallenden Bauschutt entsorgen.

Abmessungen:
Dachfenster 1340 x 1450 mm,
Fassadenanschlusselement 1340 / 650 mm
Modell: Roto-Wohndachfenster 410 C 13/14;
Roto-Fassadenanschluss 13/6

Material: Innen Kiefernholz, Außen Flügelabdeckblech Alu/Kupfer

Position: westseitig orientierte Dachfläche, Büros
Menge: 3,000 St

**21.90 Dachfenster mit Fassadenanschlusselement abbrechen**
Dachfenster Klapp-Schwingflügel mit Fassadenanschlusselement einschließlich Blechrahmen und Flügel abbrechen und anfallenden Bauschutt entsorgen.

Abmessungen:
Dachfenster 1340 x 1450 mm,
Fassadenanschlusselement 1340 / ca. 1000 mm
Modell: Roto-Wohndachfenster 410 C 13/14;
Fassadenanschluss 13/Sonderhöhe

Material: Innen Kiefernholz, Außen Flügelabdeckblech Alu/Kupfer

Position: westseitig orientierte Dachfläche, Büro
Menge: 1,000 St

**21.100 Dachfenster (Sanitärräume) abbrechen**
Dachfenster Schwingflügel einschließlich Blechrahmen und Flügel abbrechen und anfallenden Bauschutt entsorgen.

Abmessungen: Dachfenster 540 x 850 mm
Modell: Roto-Wohndachfenster 320 D 5/8;
Material: Innen Kiefernholz, Außen Flügelabdeckblech Alu/Kupfer

Position: westseitig orientierte Dachfläche, Sanitärräume
Menge: 3,000 St

**21.110 Dachfenster (Treppenhaus) abbrechen**
Dachfenster Schwingflügel einschließlich Blechrahmen und Flügel abbrechen und anfallenden Bauschutt entsorgen.

Abmessungen: 540 x 1120 mm
Material: Innen Kiefernholz, Außen Flügelabdeckblech Alu/Kupfer

Position: ostseitig orientierte Dachfläche, Treppenhaus
Menge: 1,000 St

**21.120 Dachrinne vorgehängt, entfernen**
Vorgehängte Dachrinne einschl. Rinnenhaken inkl. Rinnenablauftrichter demontieren und anfallenden Bauschutt entsorgen
Material: Kupfer
Menge: 63,600 m

**21.130 Fallrohr entfernen**
Fallrohr der Dachentwässerung einschl. Befestigung und Verbindung zur Dachrinne sowie Fallrohrschellen, Fallrohrbogen einschl. Befestigung demontieren und anfallenden Bauschutt entsorgen.
Material: Kupfer
Nennweite: bis DN 100
Menge: 22,200 m

**21.140 Kaminverwahrung entfernen**
Verwahrung am Kamin entfernen und anfallenden Bauschutt entfernen
Material: Walzbleistreifen
Kamingröße: ca. 1,40 x 0,80 m
Menge: 1,000 St

**21.150 Lüftungsrohr abbrechen**
Be- oder Entlüftungsrohr in Dachdeckung abbrechen und anfallenden Bauschutt entsorgen.
Menge: 3,000 St

**21.160 Traufentlüftungsgitter abbrechen**
Traufentlüftungsgitter vor dem Spalt an der Konterlattung einschließlich Befestigung abbrechen und anfallenden Bauschutt entsorgen.
Menge: 63,600 m

**21.170 Verkleidung des Schornsteinkopfes abbrechen**
Verkleidung des Schornsteinkopfes inkl. Unterkonstruktion und Kunststoff-Eckwinkel abbrechen und anfallenden Bauschutt entsorgen.
Material: Eternit-Schablonen 30/20 cm
Deckung: waagerechte Deckung
Menge: 2,200 m²

### Titel 22 Bau3 ǀ Zimmererarbeiten

**22.10 Sparrenverlängerung, seitliches Anlaschen (untere Dachebene)**
Sparrenverlängerung mittels seitlichem einseitigem Anlaschen, liefern und herstellen

Bestands-Sparrenquerschnitt: 120 x 220 mm
Untergrund: bündige seitliche Montage an Bestandssparren
Anforderungen:
Durch die Sparrenverlängerung mittels Anlaschen wird der Dachüberstand zwecks WDVS um ca. 250 mm verlängert

Material: KVH C24, Si (Sichtbereich)
Sortierklasse: S10
Querschnitt: 80 x 220mm
Längenmaß: 1200 mm
Dachbereich: untere Dachebene Westfassade
Verbindungsmittel: kraftschlüssige Verbindung mittels bauaufsichtlich zugelassenen Tellerkopfschrauben unter Berücksichtigung der statischen Anforderungen.
Einschließlich aller erforderlichen Pass und Zuschnittsarbeiten
Menge: 20,000 St

**22.20 Sparrenverlängerung, als Traufaufschiebling (obere Dachebene)**
Sparrenverlängerung mittels Aufschiebling, liefern und herstellen

Bestands-Sparrenquerschnitt: 120 x 220 mm
Untergrund: Montage des Aufschieblings auf Dachschalung, Position über Sparren

Anforderungen Aufschiebling:
Durch die Sparrenverlängerung mittels Aufschiebling wird der Dachüberstand zwecks WDVS um ca. 250 mm verlängert
Material: KVH C24, Si (Sichtbereich)
Sortierklasse: S10
Querschnitt: 100 x 120 mm
Längenmaß: 1200 mm
Dachbereich: obere Dachebene West, -Südfassade & Nordfassade
Verbindungsmittel: kraftschlüssige Verbindung mittels bauaufsichtlich zugelassenen Tellerkopfschrauben unter Berücksichtigung der statischen Anforderungen.

Einschließlich aller erforderlichen Pass und Zuschnittsarbeiten
Menge: 38,000 St

**22.30 Trauf-/Ortgangschalung, NF-Profil, 22mm, geschliffen**
Dachschalung an Traufe und Ortgang, Nadelholz gespundet, sichtbar bleibend, einseitig sichtbar,
Schalungsdicke: 22 mm
Oberfläche: einseitig gehobelt
Gebrauchsklasse: 2
Untergrund: Holz
Menge: 22,000 m²

**22.40 Dachschalung, OSB/3, 22mm, nicht geschliffe**
Schalung für tragende & aussteifende Anwendung im nicht sichtbaren Bereich

Plattentyp: OSB/3
Dicke: 22mm
Oberfläche: ungeschiffen
Untergund: Sparren
Bereich: unteres Dach, Traufbereich, Westfassade, notwendige Bauteilschließung zwecks Anlaschung der Sparren
Menge: 9,700 m²

**22.50 Dampfbremsbahn, feuchtevariabel**
Feuchtevariable Dampfbremsbahn liefern und verlegen.

Anforderungen:
sd-Wert: 0,4 bis 35 m (feuchtevariabel)
Flächengewicht: ca. 100 g/m²
Untergund: Dachschalung
Montage: von außen auf die Dachschalung, nach den jeweiligen Regelwerken und Herstellerangaben, einschließlich aller Materialien und Befestigungsmittel, montieren und dauerhaft luftdicht verkleben.
Verklebung der Dampfbremsbahn am unteren Ende des Daches luftdicht mit Systemkleber an das Mauerwerk bzw. den oberen Rand des WDVS

Leitprodukt (Fabrikat):
STEICOmulti renov, Feuchtvariable Dampfbremsbahn

oder gleichwertiges Produkt.

Angebotenes Fabrikat:

_____________________________________
(vom Bieter auszufüllen)
Menge: 191,700 m²

**22.60 Aufdachdämmung, Unterdeckplatte, HF, 120 mm**
Aufsparrendämmung als nachträgliche Dämmmaßnahme von außen und als zweite wasserführende Ebene nach den jeweiligen Regelwerken und Herstellerangaben einbauen einschl. aller Materialien und Befestigungsmittel.

Dämmstoff: Unterdeckplatte nach DIN EN 13171
Anwendungsgebiet: DAD
Klassifizierung: UDP-A DIN EN 14964
Ausführung Stöße: Nut & Feder
Unterkonstruktion: Dachschalung, Spanplatte V100 G,
Dicke: 22 mm
Dachneigung: 30 °
Nennwert der Wärmeleitfähigkeit: 0,040 W/(m*K)
Bemessungswert der Wärmeleitfähigkeit: 0,042 W/(m*K)
Brandverhalten: normalentflammbar, E DIN EN 1301-1
Sparrenabstand (Achse): ca. 670 mm
Lagen: einlagig
Dämmschichtdicke: 120 mm

Leitprodukt (Fabrikat):
STEICOspecial dry, Unterdeck- & Wandbauplatte nach DIN EN 13171

oder gleichwertiges Produkt.

Angebotenes Fabrikat:

_____________________________________
(vom Bieter auszufüllen)
Menge: 191,700 m²

**22.70 Unterdeckbahn, hochdiffusionsoffen**
Hochdiffusionsoffene Unterdeckbahn, als zweite wasserführende Ebene

Unterdeckbahn liefern und nach den jeweiligen Regelwerken und Herstellerangaben, einschließlich aller Materialien und Befestigungsmittel, montieren und dauerhaft verkleben inkl. Anarbeiten an Übergangspunkte zur Unterdeckplatte.

sd-Wert: 0,02 m
Flächengewicht: ca. 165 g/m²
Klassifizierung gemäß ZVDH: UDB-A, USB-A
Überlappungen ca. 100 mm, längsseitige Selbstklebezonen
Anwendung: zur Herstellung der zweiten wasserführenden Ebene über Bauteilen, die nicht durch die Unterdeckplatte abgedeckt sind.

Leitprodukt (Fabrikat):
STEICOmulti UDB - Unterspann- und Unterdeckbahn

oder gleichwertiges Produkt.

Angebotenes Fabrikat:

_____________________________________
(vom Bieter auszufüllen)
Menge: 9,100 m²

**22.80 Konterlattung, 40x60 mm, Dach**
Konterlattung, aus Nadelholz, statisch tragend bei Aufsparrendämmung, Befestigung mit korrosionsgeschützten Schrauben nach den jeweiligen Regelwerken und Herstellerangaben einschl. aller Materialien und Befestigungsmittel.

Sortierklasse: S10
Festigkeitsklasse DIN EN 338: C27 M
Querschnitt: 40 x 60 mm
Holzfeuchte: trocken
Holzschutz: imprägniert nach DIN 68800, gegen Fäulnis & Pilze
Sparrenabstand (Achse): 670 mm
Untergrund: Unterdeckplatte (HF), darunter Sparrenlage
Menge: 211,200 m²

**22.90 Dachlattung, 40x60 mm, Betondachsteineindeckung**
Dachlatten aus Nadelholz, für Betondachsteineindeckung, auf Konterlattung, Befestigung mit Korrosionsgeschützten Schrauben.

Sortierklasse: S10
Festigkeitsklasse DIN EN 338: C27 M
Lattenabstand: ca. 330 mm
Sparrenabstand (Achse): 670 mm
Dachdeckung: Dachsteineindeckung
Dachneigung 30°
Querschnitt: 30x 40 mm
Holzfeuchte: trocken
Holzschutz: imprägniert nach DIN 68800, gegen Fäulnis & Pilze
Untergrund: Konterlattung
Menge: 213,700 m²

**22.100 Traufbohle**
Traufbohle, keilförmig für die Erstellung einer fluchtgerechten Dacheindeckung liefern und fachgerecht montieren
Querschnitt: 5/12 cm
Menge: 59,500 m

**22.110 Ortgangbrett, Windbrett, bis 28 mm, gehobelt**
Ortgangbrett aus Nadelholz, Unterseite mit schrägem Anschnitt als Tropfkante.
Holzart: Kiefer
Sortierklasse: S10
Güteklasse 1
Brettdicke: 28 mm
Breite: ca. 120 mm
Oberfläche: parallel besäumt, gehobelt
Chem. Holzschutz: notwendig
Gebrauchsklasse: 3
Untergrund: Holz
Menge: 11,400 m

**22.120 Kaminanschluss**
*** Pauschalposition
Kaminanschluss
Zusatzposition zu Unterdeckplatten

Abstände zu Schornstein

Brennbare Baustoffe sind gemäß Feuerungsverordnung FeuV § 8 mit einem Abstand zu Abgasanlagen / Kaminen / Schornsteinen einzubauen.
Dämmung um die Durchdringung mit nicht brennbaren Dämmstoffen (Schmelzpunkt > 1.000°C).
Länge x Breite in mm: 400 x 400
Menge: 1,000 psch

### Titel 23 Bau3 ǀ Dachdeckerarbeiten

**23.10 Dachdeckung, Dachsteine**
Dachdeckung mit Betonwerksteinen, auf vorhandene Lattung. Schornstein, Dachflächenfenster und sonstige Anschlüsse sind handwerkgerecht anzuarbeiten.

Format: 330 x 420 mm, 10 Stück/m²
Farbe:  matt, Ziegelrot
Dachneigung: 30°

Leitfabrikat:
Braas Frankfurter Pfanne, Dachstein

Angebotenes Fabrikat:

_____________________________________
(vom Bieter auszufüllen)
Menge: 213,700 m²

**23.20 Dachdeckung entfernen, lagern (unteres Dach)**
Dachdeckung zur Wiederverwendung aufnehmen und seitlich lagern.
Dachdeckung: Frankfurter Pfanne, Braas
Dachneigung: 30 °
Material: Betondachstein

Bereich: unteres Dach, Traufbereich, Westfassade, notwendige Bauteilöffnung zwecks Anlaschung der Sparren
Menge: 9,700 m²

**23.30 Vordeckung, Bitumenbahn V13 (unteres Dach)**
Unterdeckung für belüftete, überdeckte Dächer, als zweite wasserführende Ebene, Bitumenbahn mit Glasvlieseinlage.
Bahnenart: V13
Überdeckung: mind.80 mm
inkl. fachgerechtem Anarbeiten an Anschlüsse und Altbestand.

Bereich: unteres Dach, Traufbereich, Westfassade, notwendige Bauteilschließung zwecks Anlaschung der Sparren
Menge: 9,700 m²

**23.40 Bestands-Dachdeckung, gelagert, wiederverlegen (unteres Dach)**
gelagerte Dachdeckung zur Wiederverwendung aus Vorposition verlegen
Dachdeckung: Frankfurter Pfanne, Braas
Dachneigung: 30 °
Material: Betondachstein

Bereich: unteres Dach, Traufbereich, Westfassade, notwendige Bauteilschließung zwecks Anlaschung der Sparren
Menge: 9,700 m²

**23.50 First, Firststein, geklammert, Dachstein**
Firstdeckung mit konischen Formsteinen, passend zur Deckung, einschl. Walmkappen, Lüfterelement, Firstlatte, Lattenhalter und Anschlüsse Grat. Nach den jeweiligen Regelwerken und Herstellerangaben einschl. aller Materialien und Befestigungsmittel.

Dachneigung: 30°
Menge: 14,000 m

**23.60 Grateindeckung, Formstein, geklammert, Dachstein**
Gratdeckung mit Formstein, passend zur Dachdeckung, mit Gratlatte und Gratlattenhalter, einschließl. Anfängerziegel, Lüftungselement und Anschlüsse an First und Ortgang. Nach den jeweiligen Regelwerken und Herstellerangaben einschl. aller Materialien und Befestigungsmittel.
Menge: 17,000 m

**23.70 Ortgang/Giebel, Giebelstein, Dachstein**
Giebelstein, passend zur Deckung.
Nach den jeweiligen Regelwerken und Herstellerangaben, einschl. aller Materialien und Befestigungsmittel.

Dachneigung: 30°
Menge: 13,800 m

**23.80 Dunstrohrdurchgangs-Dachstein, DN 100**
Dunstrohr-Dachstein, passend zur Dachdeckung, mit schlagregendichtem Dunstrohraufsatz, ink. Dunstrohr und Schlauchanschluss.
Menge: 3,000 St

**23.90 Zuluft-/Insektengitter, Traufe**
Insektenschutz und Zuluftöffnungen der Traufe, inkl. erforderlicher Befestigungsmittel.
Breite: 80 mm
Material: Lochblech
Menge: 51,800 m

**23.100 Leitungsdurchgang, Dachsteine, PV-Anlage**
*** Bedarfsposition ohne GB
Formdachstein für Leitungsdurchgang, in Dachaufbau, geeignet für Durchgang PV-Verkabelung, passend zur Dachdeckung, Dachstein, mit Aufsatz aus PVC
Menge: 1,000 St

**23.110 Schornstein-Einfassung, Blech**
Anarbeiten der Dachdeckung an Kamin, dreiseitige Blecheinfassung mit fünffach gekantetem Blech als tiefliegende Rinnen, einseitig Brustblech mit angearbeiteten Walzbleistreifen, allseitig umlaufender Überhangstreifen, oberseitig elastisch verfugt.
Leistung mit Anpassen der Dachlattung, Schneide- und Passarbeiten der Flächenbedeckung, sowie regensicherer Anschluss an die zweite Wasserführende Ebene
Abmessungen Schornstein: ca. 1,40 x 0,80 m
Menge: 1,000 St

**23.120 Wohndachfenster, Klapp-Schwingfenster, 1340 x 1450 mm, Büro**
*** Bezugsbeschreibung
Dachflächenfenster aus Kunststoff, als Klapp-Schwingfenster, mit Fassadenanschlusselement aus Kunststoff

Maßgenauer Austausch des in Abbruchposition aufgeführten "Roto-Wohndachfenster 410 C 13/14, 1340 x 1450 mm"

Rahmenmaterial: PVC-Multikammerprofil Weiß,
Werkseitige Vormontage: Dampfsperrfolie, umlaufende Wärmedämmung und Einbauwinkel.
Außenabdeckung: Aluminium (Anthrazit Metallic R703)
Wärmedämmwert: Uw = ≤ 1,0 W/m²K
Gesamtenergiedurchlassgrad (g-Wert): ≤ 38 %
Verglasung: 3-Fach Verglasung (9P)
Schalldämmmaß (Rwp-Wert): 37 (-2;-5) dB
Schallschutzklasse (SSK): 3
Bedienung/Öffnung: manuell, Einhandgriffbedienung unten, 45° Öffnungswinkel.
Position: westseitig orientierte Dachfläche, Sanitärräume

Hinweis:
Aufgrund der neuen Aufsparrendämmung unter Beibehaltung der Bestands-Zwischensparrendämmung soll ein maßgenauer Austausch der Bestands-Dachfenster erfolgen.

Leitprodukt (Fabrikat):
Austausch Roto AR1 zum Austausch alter Roto DF (1968 - 94)
Roto; Designo R8 AR1 Klapp-Schwingfenster Kunststoff
(Uw: 1,0; SSK: 3; g: 38)

oder gleichwertiges Produkt.

Angebotenes Fabrikat:

_____________________________________
(vom Bieter auszufüllen)
Menge: 4,000 St

**23.130 Wohn-Fassadenanschlussfenster 1, Kunststoff**
*** wie Position 23.120
Wohn-Fassadenanschlussfenster aus Kunststoff für das Wohndachfenster aus der vorherigen Position.

Maßgenauer Austausch des in Abbruchposition aufgeführten
"Roto-Fassadenanschluss 13/6, 1340 / 650 mm"
jedoch: Höhenmaß zzgl. Aufbauhöhe der Aufsparrendämmung, (ca. 120 mm, Festlegung bei Aufmaß mit Bauleitung)

Rahmenmaterial: PVC-Multikammerprofil Weiß,
Werkseitige Vormontage: Dampfsperrfolie, Einbauwinkel.
Außenabdeckung: Aluminium (Anthrazit-Metallic)
Wärmedämmwert: Uw = ≤ 0,81 W/m²K
Gesamtenergiedurchlassgrad (g-Wert): ≤ 46 %
Verglasung: 3-Fach Verglasung (9B)
Schallschutzklasse (SSK): 3
Bedienung: manuell
Beschlagsart: Dreh-/Kippbeschlag (DK), DIN links
Position: westseitig orientierte Dachfläche, Büro

Leitprodukt (Fabrikat):
Roto; Designo R1 Wohn-Fassadenanschlussfenster Kunststoff (Uw: 0,81; SSK: 3; g: 46) (Sondermaße)

oder gleichwertiges Produkt.

Angebotenes Fabrikat:

_____________________________________
(vom Bieter auszufüllen)
Menge: 3,000 St

**23.140 Wohn-Fassadenanschlussfenster 2, Kunststoff**
*** wie Position 23.120
Wohn-Fassadenanschlussfenster aus Kunststoff für das Wohndachfenster aus der vorherigen Position.

Maßgenauer Austausch des in Abbruchposition aufgeführten
"Roto-Fassadenanschluss 13/Sonderhöhe, 1340 / ca.1000 mm"
jedoch: Höhenmaß zzgl. Aufbauhöhe der Aufsparrendämmung, (ca. 120 mm, Festlegung bei Aufmaß mit Bauleitung)

Rahmenmaterial: PVC-Multikammerprofil Weiß,
Werkseitige Vormontage: Dampfsperrfolie, Einbauwinkel.
Außenabdeckung: Aluminium (Anthrazit-Metallic)
Wärmedämmwert: Uw = ≤ 0,81 W/m²K
Gesamtenergiedurchlassgrad (g-Wert): ≤ 46 %
Verglasung: 3-Fach Verglasung (9B)
Schallschutzklasse (SSK): 3
Bedienung: manuell
Beschlagsart: Dreh-/Kippbeschlag (DK), DIN links
Position: westseitig orientierte Dachfläche, Büro

Leitprodukt (Fabrikat):
Roto; Designo R1 Wohn-Fassadenanschlussfenster Kunststoff (Uw: 0,81; SSK: 3; g: 46) (Sondermaße)

oder gleichwertiges Produkt.

Angebotenes Fabrikat:

_____________________________________
(vom Bieter auszufüllen)
Menge: 1,000 St

**23.150 Eindeckrahmen, Wohndachfenster & Wohn-Fassadenanschlussfenster 1**
*** wie Position 23.120
Eindeckrahmen Kombination für das Wohndachfenster sowie das Wohn-Fassadenanschlussfenster aus den vorherigen Positionen.

Geeignet für profilierte Dachpfannen bis ca 50mm Höhe.
Für den Fassadenanschluss mit hohem seitlichen Stehfalz, inklusive Wasserableitrinne und seitlichem Stehfalz.
Material: Aluminium (Anthrazit Metallic R703)
Dachdeckung: Braas Frankfurter Pfanne (Leitfabrikat)

Leitprodukt (Fabrikat):
Roto; Designo Eindeckrahmen EFF Ziegel mit durchgehenden Seitenteilen

oder gleichwertiges Produkt.

Angebotenes Fabrikat:

_____________________________________
(vom Bieter auszufüllen)
Menge: 3,000 St

**23.160 Eindeckrahmen, Wohndachfenster & Wohn-Fassadenanschlussfenster 2**
*** wie Position 23.120
Eindeckrahmen Kombination für das Wohndachfenster sowie das Wohn-Fassadenanschlussfenster aus den vorherigen Positionen.

Geeignet für profilierte Dachpfannen bis ca 50mm Höhe.
Für den Fassadenanschluss mit hohem seitlichen Stehfalz, inklusive Wasserableitrinne und seitlichem Stehfalz.
Material: Aluminium (Anthrazit Metallic R703)
Dachdeckung: Braas Frankfurter Pfanne (Leitfabrikat)

Leitprodukt (Fabrikat):
Roto; Designo Eindeckrahmen EFF Ziegel mit durchgehenden Seitenteilen

oder gleichwertiges Produkt.

Angebotenes Fabrikat:

_____________________________________
(vom Bieter auszufüllen)
Menge: 1,000 St

**23.170 Außenrolladen Solar, Wohndachfenster**
*** wie Position 23.120
Außenrolladen für das Wohndachfenster aus der vorherigen Position.

Außenrollladen Solar
Volle Bedienbarkeit des Dachfensters, auch bei geschlossenem Rollladen, durch montierte Führungsschienen auf dem Flügel. Inklusive eines ab Werk eingelernten 1-Kanal-Funkwandtasters. Anforderungen: Hitzeschutz; Verdunkelung; Kälteschutz.
Bedienung: via Funk.
Gehäusefarbe: Anthrazit Metallic (R703)
Rollladenpanzer: Aluminiumlamellen
Rollladenpanzerfarbe: Anthrazit Metallic (R703)
Steuerung und Motor angeschlossen an Akku 12 V, laden über integriertes Solarmodul
Menge: 4,000 St

**23.180 Wohndachfenster, Klapp-Schwingfenster, 540 x 850 mm Sanitärraum**
*** Bezugsbeschreibung
Dachflächenfenster aus Kunststoff, als Klapp-Schwingfenster

Maßgenauer Austausch des in Abbruchposition aufgeführten
"Roto-Wohndachfenster 320 D 5/8; 540 x 850 mm"

Rahmenmaterial: PVC-Multikammerprofil Weiß,
Werkseitige Vormontage: Dampfsperrfolie, umlaufende Wärmedämmung und Einbauwinkel.
Außenabdeckung: Aluminium (Anthrazit Metallic R703)
Wärmedämmwert: Uw = ≤ 1,0 W/m²K
Gesamtenergiedurchlassgrad (g-Wert): ≤ 38 %
Verglasung: 3-Fach Verglasung (9P)
Schalldämmmaß (Rwp-Wert): 37 (-2;-5) dB
Schallschutzklasse (SSK): 3
Bedienung/Öffnung: manuell, Einhandgriffbedienung unten, 45° Öffnungswinkel.
Position: westseitig orientierte Dachfläche, Sanitärräume

Hinweis:
Aufgrund der neuen Aufsparrendämmung unter Beibehaltung der Bestands-Zwischensparrendämmung soll ein maßgenauer Austausch der Bestands-Dachfenster erfolgen.

Leitprodukt (Fabrikat):
Austausch Roto AR1 zum Austausch alter Roto DF (1968 - 94)
Roto; Designo R8 AR1 Klapp-Schwingfenster Kunststoff
(Uw: 1,0; SSK: 3; g: 38)

oder gleichwertiges Produkt.

Angebotenes Fabrikat:

_____________________________________
(vom Bieter auszufüllen)
Menge: 3,000 St

**23.190 Eindeckrahmen, Wohndachfenster, 540 x 850 mm**
*** wie Position 23.180
Eindeckrahmen für das Wohndachfenster aus der vorherigen Position.

Geeignet für profilierte Dachpfannen bis ca 50mm Höhe.
Inklusive Wasserableitrinne und seitlichem Stehfalz
Material: Aluminium (Anthrazit Metallic R703)
Dachdeckung: Braas Frankfurter Pfanne (Leitfabrikat)

Leitprodukt (Fabrikat):
Designo Eindeckrahmen für den Einzeleinbau von Dachfenstern der Baureihe 8AR1.
Roto; Designo Eindeckrahmen EDZ AR1 Ziegel

oder gleichwertiges Produkt.

Angebotenes Fabrikat:

_____________________________________
(vom Bieter auszufüllen)
Menge: 3,000 St

**23.200 Wohndachfenster, Klapp-Schwingfenster, 540 x 1120 mm Treppenhaus**
*** Bezugsbeschreibung
Dachflächenfenster aus Kunststoff, als Klapp-Schwingfenster

Maßgenauer Austausch des in Abbruchposition aufgeführten
"Wohndachfenster 540 x 1120 mm"

Rahmenmaterial: PVC-Multikammerprofil Weiß,
Werkseitige Vormontage: Dampfsperrfolie, umlaufende Wärmedämmung und Einbauwinkel.
Außenabdeckung: Aluminium (Anthrazit Metallic R703)
Wärmedämmwert: Uw = ≤ 1,0 W/m²K
Gesamtenergiedurchlassgrad (g-Wert): ≤ 38 %
Verglasung: 3-Fach Verglasung (9P)
Schalldämmmaß (Rwp-Wert): 37 (-2;-5) dB
Schallschutzklasse (SSK): 3
Bedienung/Öffnung: manuell, Einhandgriffbedienung unten, 45° Öffnungswinkel.
Position: westseitig orientierte Dachfläche, Sanitärräume

Hinweis:
Aufgrund der neuen Aufsparrendämmung unter Beibehaltung der Bestands-Zwischensparrendämmung soll ein maßgenauer Austausch der Bestands-Dachfenster erfolgen.

Leitprodukt (Fabrikat):
Austausch Roto AR1 zum Austausch alter Roto DF (1968 - 94)
Roto; Designo R8 AR1 Klapp-Schwingfenster Kunststoff
(Uw: 1,0; SSK: 3; g: 38)

oder gleichwertiges Produkt.

Angebotenes Fabrikat:

_____________________________________
(vom Bieter auszufüllen)
Menge: 1,000 St

**23.210 Eindeckrahmen, Wohndachfenster, 540 x 1120 mm**
*** wie Position 23.200
Eindeckrahmen für das Wohndachfenster aus der vorherigen Position.

Geeignet für profilierte Dachpfannen bis ca 50mm Höhe.
Inklusive Wasserableitrinne und seitlichem Stehfalz
Material: Aluminium (Anthrazit Metallic R703)
Dachdeckung: Braas Frankfurter Pfanne (Leitfabrikat)

Leitprodukt (Fabrikat):
Designo Eindeckrahmen für den Einzeleinbau von Dachfenstern der Baureihe 8AR1.
Roto; Designo Eindeckrahmen EDZ AR1 Ziegel

oder gleichwertiges Produkt.

Angebotenes Fabrikat:

_____________________________________
(vom Bieter auszufüllen)
Menge: 1,000 St

### Titel 24 Bau3 ǀ Klempnerarbeiten

**24.10 Dachrinne, Titanzink**
Dachrinne als Halbrundrinne, vorgehängt, mit Wulst und Falz, sowie Stoßverbindung, Rinne verlegt im Gefälle, einschließlich Rinnenhalter und Befestigungsmittel.

Einbauort: Steildach
Material: Tiatnzink
Blechdicke: 0,7 mm
Zuschnitt 333 mm
Menge: 59,500 m

**24.20 Traufblech, Titanzink**
Traufblech als Einhängebelch, am Übergang von Dachfläche zu Dachrinne, mit Tropkante, an den Stößen lose überlappt, aus Metallblech, verdeckt befestigt mit Haften mit Tropfkante, inkl. Befestigungsmittel.

Untergrund: Holzkonstruktion
Material: Titanzink
Blechdicke: 0,7 mm
Zuschnitt 333 mm
Tropfkante: gekantet
Menge: 59,500 m

**24.30 Fallrohr, Titanzink, bis DN100**
Regenfallrohr, rund, aus Metallblech, befestigt mittels Rohrschellen und Schraubstift.
Untergrund: WDVS, Mauerwerk
Material: Titanzink
Blechdicke: 0,7 mm
Nennmaß: DN 100
Menge: 23,750 m

**24.40 Rinnenendstück, Rinnenboden, Titanzink**
Rinnenendstück für Dachrinne, passend zur Dachrinne, in Rinnenquerschnitt eingepasst und gefügt.
Material: Titanzink
Blechdicke: 0,7 mm
Menge: 11,000 St

**24.50 Fallrohrbogen, Titanzink, DN100**
Fallrohrbogen, rund, aus Metallblch, verbunden mit Fallrohr.
Material: Tiatnzink
Blechdicke: 0,7 mm
Nennweite: DN100
Menge: 8,000 St

**24.60 Rinnenstutzen, Titanzink**
Rinnenstutzen, in Dachrinne und Fallrohr einpassen, inkl. Anpassungs- und Fügearbeiten.

Material: Titanzink
Form: zylindrisch
Fallrohr: rund
Menge: 8,000 St

**24.70 Standrohr, Metall**
*** Bedarfsposition ohne GB
Standrohr, rund, im Sockelbereich der Dachentwässerung, als Übergang zur Abwasserleitung (PP-Rohr), Standrohr mit Rohrschellen am Gebäude befestigen, inkl. Erdarbeiten, Übergangsstück/Anschlussstück, Muffen, Anschluss an Rohrleitungsnetz, Anschluss an Fallrohr

Material: Stahl  Form: rund  Nenngröße: DN 100  Länge: 1000 mm  Oberfläche:  feuerverzinkt  Revisionsöffnung: ja nach DIN EN 1123, einschließlich Deckel und Schrauben  Position: Veränderte Position als Bestands-Standrohr  Abstand: Beachte neues WDVS (180mm zzgl. Putz)
Menge: 1,000 St

**24.80 Wandanschluss an gedämmte Wand**
Wandanschluss an gedämmte Wand, für seitlichen Wandanschluss liefern und herstellen.
Als Schutz der Dachabdichtung an aufgehenden Bauteilen, an den Stößen verbunden, inkl. Abdichtung der oben liegenden Fuge zwischen Wandbelag und Blechstreifen.

Material: Zinkblech aus Titanzink
L=300 mm
Blechdicke: 0,7 mm
Untergund: WDVS 180 mm zzgl. Putzschicht
Menge: 17,750 m

**24.90 Wandanschluss, Brust-Anschluss an gedämmte Wand**
Brust-Anschluss an gedämmte Wand, Brust-Anschluss mit Überhangstreifen liefern und herstellen.
Als Schutz der Dachabdichtung an aufgehenden Bauteilen, an den Stößen verbunden, inkl. Abdichtung der oben liegenden Fuge zwischen Wandbelag und Blechstreifen.

Material: Zinkblech aus Titanzink
L=300 mm
Blechdicke: 0,7 mm
Untergund: WDVS 180 mm zzgl. Putzschicht
Menge: 13,900 m

**24.100 Windsogsicherung, Sturmverklammerung**
Windsogsicherung der Dachdeckung aus Beton-Dachsteinen (System Braas Frankfurter Pfanne)  gemäß den aktuellen Fachregeln des Deutschen Dachdeckerhandwerks (ZVDH)

Sturmverklammerung an der Unterkonstruktion der Traglattung mit Klammern Typ Euro-Sturmklammer befestigen.
Menge: 229,200 m2

**24.110 Kleineisenteile**
Kleineisenteile liefern und einbauen (Klempnerarbeiten)
Menge: 1,000 Psch

### Titel 25 Bau3 ǀ Stundenlohnarbeiten

*Hinweis: Arbeiten gegen Nachweis*
Stundenlohnarbeiten ausschließlich für unvorhergesehene
Arbeiten, jedoch ausschließlich im Rahmen der Ausführung der
ausgeschriebenen Hauptauftragsleistungen. Nur für zwingend
erforderliche Leistungen in geringem Umfang und nur auf
Anordnung/Zustimmungen durch den AG.

Regelungen gemäß VOB/B § 15 bleiben unberührt.

**25.10 Vorarbeiterstunde**
*** Bedarfsposition ohne GB
Menge: 1,000 h

**25.20 Facharbeiterstunde**
*** Bedarfsposition ohne GB
Menge: 1,000 h

**25.30 Bauhelferstunde**
*** Bedarfsposition ohne GB
Menge: 1,000 h

*Hinweis: Bau 2 ǀ Allgemeine Baubeschreibung*
Bau 2 ǀ Allgemeine Baubeschreibung

1. Allgemeine Angaben zur Verortung und zum Gebäude

Das Gebäude Bau 2 (E-Werkstatt) befindet sich auf der Liegenschaft des Pfalzinstituts für Hören und Kommunikation (PIH) in Frankenthal (Pfalz) in der Holzhofstraße 21.
Bei dem Gebäude handelt es sich um ein zweigeschossiges Gebäude.

Das Gebäude wurde in den 50er Jahren als nicht unterkellertes Gebäude mit Satteldach errichtet.
Zuerst wurde das Gebäude als Hausmeisterwohnung genutzt, die heutige Nutzung erfolgt durch die E-Werkstatt sowie durch die Hauswirtschaft des PIH. An der Nordfassade schließt Bau 3 unmittelbar an.

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
1.1 Bauwerksgeometie:

Kubatur:
Der Baukörper hat eine rechteckige Grundfläche. Abmessungen:  ca. 12,50 m tief, ca. 8,00 m breit.
Die Westfassade verläuft genau auf und entlang der Grundstücksgrenze, parallel zur Holzhofstraße.

Dächer:

Hauptdach Satteldach:
Firsthöhe: ca. 7,5 m ǀ Traufhöhen ca.: 5,6 m
Dachneigung: 24°

Vordach:
Firsthöhe: ca. 4,8 m ǀ Traufhöhen ca.: 3,2 m
Pultdach, Dachneigung: 30°

Flachdach:
Höhenlage: ca. 5,9 m
Übergangsbereich zwischen dem Satteldach Bau 2 und den aufgehenden Bauteilen von Bau 3.
(siehe Zeichnungen).

1.2 Konstruktion:
Die Wände wurden mit Backsteinen gemauert. An der Südfassade im EG befinden sich Sandsteinbossen.
Die Geschossdecke bildet eine Stahlbetonrippendecke.
Bei dem Hauptdach handelt es sich um eine Holzkonstruktion, Pfettendachstuhl.

1.3 Erschließung:
Der Eingangsbereich im EG befindet sich an der Nordfassade.

1.4 Fassadenhöhen (ca.):
Nord: 5,5 m
West: 7,4 m
Süd: 5,5 m
Ost: 7,4 m

2.Energetische Modernisierungsmaßnahme:

2.1 Fassadenöffnungen:
Bei der energetischen Modernisierungsmaßnahme werden im Wesentlichen neue Fenster aus Aluminium eingebaut. Im Bad im OG muss die Mauerwerksöffnung im Höhenmaß verkleinert werden.

2.2 Fassade
Die Fassadenflächen werden mit WDVS aus Holzfaserdämmplatten 18 cm stark gedämmt.
Die Sandsteinbossen bleiben erhalten, dieser Bereich wird von Außen nicht gedämmt.

2.2 Dach, Satteldach:
Die oberste Geschossdecke wird mit Holzfaserplatten gedämmt.
Konstruktiv werden die Dachüberstände verlängert (WDVS) und das Dach erhält eine neue Dacheindeckung.

2.3. Dach, Dachabdichtungsarbeiten:
Im Rahmen der in den 90er Jahren erfolgten Aufstockung von Bau 3, welcher direkt an die Nordfassade von Bau 2 anschließt wurde entlang der Auftockung ein Bereich des Daches von Bau 2 zurückgebaut.
In diesem Breich wurde eine Art Rinne geschaffen (siehe Bilder Bestandsdokumentation).

Im Zuge der Modernisierungsarbeiten wird die Bestandsabdichtung abgebrochen und eine neue Abdichtungsebene für den Rinnenbereich herggestellt.
Hierbei sollen auch gedämmte Wandanschlüsse hergestellt werden.

*Hinweis: Bau 2ǀ Gewerkespezifische Baubeschreibung*
Gewerkespezifische Baubeschreibung

Baumaßnahmen am Hauptdach:

1.1. Abbrucharbeiten (siehe gesamte Auflistung in den Positionen):

- Im Wesentlichen werden alle Schichten, bis zur Sparrenebene abgebrochen (Dachdeckung, Lattung, sämtliche Klemptnererzeugnisse)

- Die beiden Dachluken werden abgebrochen.

- Teil-Abbruch der beiden Schornsteine bis auf das Niveau unter der Sparrenlage unter Erhalt der statischen Auflager. Somit kann die neue Dacheindeckung über das gesamte Dach gedeckt werden.

1.2. Neue Aufbauten (siehe gesamte Auflistung in den Positionen):

- Zur Verlängerung des traufseitigen Dachüberstandes werden die Bestands-Sparren (80 x 140 mm) seitlich einseitig angelascht

- Verlegung der Unterspannbahn auf die Sparrenlage als zweite wasserführende Ebene.

- Verlegung der Konter- & Traglattung. Die Verlängerung der Dachüberstände an den Ortgängen ist durch die Lattungen zu gewährleisten.

- Verlegen der Dachdeckung, Ausführung der Klempnerarbeiten sowie aller weiteren im LV genannten Positionen.

Baumaßnahmen im Übergangsbereich (Flachdach) Dächer Bau 2 zu Bau 3:

2.1. Abbrucharbeiten (siehe gesamte Auflistung in den Positionen):

- Abbruch der Kunststoffdachabdichtungsbahn samt Randanschlüssen.

2.2. Neue Aufbauten (siehe gesamte Auflistung in den Positionen):

- Herstellung gedämmter Wandanschlüsse zu aufgehenden Bauteilen sowie einer neuen Abdichtungsebene aus Bitumen.

Baumaßnahmen am Vordach:

3.1 Abbrucharbeiten:

- Bestehende seitliche Dachanschlüsse und Brustanschlüsse entlang der aufgehenden Wände zu Bau 2 & Bau 3 abbrechen.

- Alle Schichten über der Sparrenlage werden abgebrochen (Dachdeckung, Lattungen, Dachpappe, Schalung, sämtliche Klemptnererzeugnisse). Im Anschluss kann das Gerüstbaugewerk in diesem Bereich das Gerüst aufbauen.

3.2. Neue Aufbauten (siehe gesamte Auflistung in den Positionen):

Nach der Ferstigstellung des WDVS sowie des Rückbaus des Gerüstes erfolgt:

- Verlegung der neuen Sichtschalung

- Verlegung der Unterspannbahn auf die Schalung als zweite wasserführende Ebene.

- Verlegung der Konter- & Traglattung

- Verlegen der Dachdeckung, Ausführung der Dachanschlüsse zu den aufgehenden Bauteilen sowie der weiteren Klempnerarbeiten sowie aller weiteren im LV genannten Positionen.

*Hinweis: Bau 2 ǀ Gliederung Maßnahmen Dach*
Die Maßnahmen für Bau 2 gliedern sich in nachfolgende Gliederungspunkte:

20 Werk-und Montageplaung
21 Abbrucharbeiten
22 Zimmererarbeiten
23 Dachdeckerarbeiten
24 Dachabdichtungsarbeiten
25 Klempnerarbeiten
26 Stundenlohnarbeiten

Auf Verlangen des Auftraggebers ist auf der Schlussrechnung die Gesamtsumme aller Positionen für Bau 2 auszuweisen.

### Titel 30 Bau2 ǀ Werk- und Montageplanung

**30.10 Werk- und Montageplanung**
*** Pauschalposition
Anfertigen der Werk- und Montageplanung für alle Dachdeckungs-,Zimmerer-, Klempner- & Dachabdichtungsarbeiten als Ausführungsplanung des Auftragnehmers auf Grundlage der Architektenplanung.

- Örtliches Aufmaß: Prüfen aller relevanten Baumaße und Höhenlagen vor Ort auf der Baustelle.

- Konstruktionszeichnungen: Erstellen von Verlegeplänen für Dämmung, Abdichtung und Deckung im Maßstab 1:50 / 1:20.

- Detailplanung: Ausarbeiten aller Anschlüsse, Abschlüsse, Durchdringungen (z. B. Dachfenster, Kamine, Lüfter) sowie der Dachverlängerungen und Entwässerungspunkte im Maßstab 1:10

- Freigabeverfahren: Vorlegen der Pläne zur Prüfung und Freigabe durch die Bauleitung/Architekten vor Materialbestellung und Ausführungsbeginn.

Die Pläne sind digital (als PDF)  zu übergeben.
Änderungen aufgrund mangelhafter Planung gehen zu Lasten des Auftragnehmers.
Menge: 1,000 psch

### Titel 31 Bau2 ǀ Abbrucharbeiten

**31.10 Dachdeckung entfernen (Satteldach)**
Dachbelag aus Ziegeleindeckung entfernen und anfallenden Bauschutt entsorgen, inkl. Ortgänge, First, Traufen.
Dachdeckung: Dachpfanne, S-Pfanne
Dachneigung: 24°
Material: Ziegel
Bereich: Satteldach
Menge: 107,600 m²

**31.20 Dachlattung entfernen (Satteldach)**
Traglattung entfernen und anfallenden Bauschutt entsorgen.
Lattenquerschnitt: 40x60 mm
Bereich: Satteldach
Menge: 107,600 m²

**31.30 Dachschalung NF-Bretter entfernen (Satteldach)**
Dachschalung auf Sparren entfernen und anfallenden Bauschutt entsorgen.
Dachschalung: NF-Bretter, lackiert, 19mm
Untergrund: Sparrenlage
Bereich: Satteldach
Menge: 5,180 m²

**31.40 Blitzableiter entfernen (Satteldach)**
Blitzableiter, inkl. Befestigungen auf Dach- und Wandflächen entfernen und anfallenden Bauschutt entsorgen.
Bereich: Satteldach
Menge: 31,900 m

**31.50 Verwahrung entfernen (Satteldach)**
einseitige Verwahrung am Kamin entfernen und anfallenden Bauschutt entfernen
Material: Walzbleistreifen
Abmessungen: Breite ca. 0,40 m
Bereich: Satteldach
Menge: 1,800 m

**31.60 Lüftungsrohr abbrechen (Satteldach)**
Be- oder Entlüftungsrohr in Dachdeckung abbrechen und anfallenden Bauschutt entsorgen.
Bereich: Satteldach
Menge: 2,000 St

**31.70 Dachluke abbrechen (Satteldach)**
Dachluke als Dachausstiegsfenster abbrechen und anfallenden Bauschutt entsorgen
Größe: ca. 500 /600 mm
Material: Stahl
Bereich: Satteldach
Position: südseitig und nordseitig orientierte Dachfläche
Menge: 2,000 St

**31.80 Teil-Abbruch Schornstein (Satteldach)**
*** Pauschalposition
Teil-Abbruch des Schornsteines bis auf das Niveau unter der Sparrenlage unter Erhalt der statischen Auflager und anfallenden Bauschutt entsorgen.

Material: Ziegelstein
Abmessungen: ca. 0,4 x 0,9 m
Bereich: Satteldach
Menge: 1,000 psch

**31.90 Teil-Abbruch Schornstein (Satteldach)**
*** Pauschalposition
Teil-Abbruch des Schornsteines bis auf das Niveau unter der Sparrenlage unter Erhalt der statischen Auflager und anfallenden Bauschutt entsorgen.

Material: Ziegelstein
Abmessungen: ca. 0,5 x 1,2 m
Bereich: Satteldach
Menge: 1,000 psch

**31.100 Satellitenschüssel entfernen (Übergang Sattel-Flachdach zu Bau 3)**
Satellitenschüssel samt Halterung einschl. Befestigung entfernen und anfallenden Bauschutt entsorgen
Bereich: Übergang Satteldach zu Flachdach zu Bau 3
Menge: 1,000 St

**31.110 Kunststoffdachabdichtung abbrechen (Übergang Sattel-Flachdach zu Bau 3)**
Dachabdichtung, Kunststoffabdichtung, rückstandsfrei vom Untergrund abbrechen und anfallenden Bauschutt entsorgen.

Material: Kemperol V 210, Kemperol Vlies, Alwitra Folie
Untergrund: Holzschalung, Mauerwerk
Bereich: Übergang Satteldach zu Flachdach zu Bau 3
Menge: 10,000 m²

**31.120 Wandanschluss entfernen (Übergang Sattel-Flachdach zu Bau 3)**
Wandanschluss der bestehenden Abdichtungsebenen entfernen und anfallenden Bauschutt entsorgen.

Material: Klemmschiene, Kemperol V 210, Kemperol Vlies, Alwitra Folie
Untergrund: Holzschalung, Mauerwerk
Bereich: Übergang Satteldach zu Flachdach zu Bau 3
Menge: 8,500 m

**31.130 Dachdeckung entfernen (Vordach)**
Dachbelag aus Betonsteindeckung entfernen und anfallenden Bauschutt entsorgen.
inkl. Ortgänge, First, Traufen
Dachdeckung: Frankfurter Pfanne (Braas)
Dachneigung: 30 °
Material: Betonstein
Bereich: Vordach Bau 2/3
Menge: 19,300 m²

**31.140 Dachlattung entfernen (Vordach)**
Trag- & Konterlattung entfernen und anfallenden Bauschutt entsorgen.
Lattenquerschnitt:  24/48 mm
Bereich: Vordach Bau 2/3
Menge: 19,300 m²

**31.150 Dachanschluss, seitlich, an aufgehende Bauteile abbrechen (Vordach)**
Seitliche Dachanschlüsse an aufgehende Bauteile abbrechen.
Material: Kunststoffanschluss
Bereich: Vordach Bau 2/3
Menge: 13,750 m

**31.160 Dachschalung NF-Bretter samt Dachpappe entfernen (Vordach)**
Dachschalung und Dachpappe auf Sparren entfernen und anfallenden Bauschutt entsorgen.

Dachschalung: NF-Bretter, gehobelt, 19mm
Dachpappe: Dachpappe V 13, einlagig, befestigt mittels Kupfer-Dachpappenstift
Untergrund: Sparrenlage, nicht gedämmt
Bereich: Vordach Bau 2/3
Menge: 19,300 m²

**31.170 Dachrinne vorgehängt, entfernen (Satteldach & Vordach)**
Vorgehängte Dachrinne einschl. Rinnenhaken inkl. Rinnenablauftrichter demontieren und anfallenden Bauschutt entsorgen
Material: Kupfer / Titanzink
Bereich: Satteldach & Vordach
Menge: 22,800 m

**31.180 Fallrohr entfernen (Satteldach & Vordach)**
Fallrohr der Dachentwässerung einschl. Befestigung und Verbindung zur Dachrinne sowie Fallrohrschellen, Fallrohrbogen einschl. Befestigung demontieren und anfallenden Bauschutt entsorgen.
Material: Kupfer / Titanzink
Nennweite: bis DN 100
Bereich: Satteldach & Vordach
Menge: 8,800 m

### Titel 32 Bau2 ǀ Zimmererarbeiten

**32.10 Sparrenverlängerung, seitliches Anlaschen (Satteldach)**
Sparrenverlängerung mittels seitlichem einseitigem Anlaschen, liefern und herstellen

Bestands-Sparrenquerschnitt: 80 x 140 mm
Untergrund: bündige seitliche Montage an Bestandssparren
Anforderungen:
Durch die Sparrenverlängerung mittels Anlaschen wird der Dachüberstand zwecks WDVS um ca. 320 mm verlängert

Material: KVH C24, Si (Sichtbereich)
Sortierklasse: S10
Querschnitt: 80 x 140mm
Längenmaß: 1200 mm
Dachbereich: Hauptdach, Satteldach
Verbindungsmittel: kraftschlüssige Verbindung mittels bauaufsichtlich zugelassenen Tellerkopfschrauben unter Berücksichtigung der statischen Anforderungen.
Einschließlich aller erforderlichen Pass und Zuschnittsarbeiten
Bereich: Satteldach
Menge: 32,000 St

**32.20 Unterspannbahn, belüftetes Dach (Satteldach)**
Unterspannbahn für belüftete Dächer, frei hängend hinterlüftet, als Behelfsdeckung nach ZVDH-Produktdatenblatt, aus Polyurethanfolie (PUR) mit Verstärkung aus Polyestergewebe, auf Sparren, durchhängend verlegen und befestigen.

frei bewitterbar: bis 12 Wochen
Unterspannbahn: USB-A, Klasse 6
Brandverhalten: Klasse E
Unterspannbahn Typ:PUR-Folie, gewebeverstärkt
Dachneigung: 24 °
Untergund: Holz
Bereich: Satteldach
Menge: 120,100 m²

**32.30 Trauf-/Ortgangschalung, NF-Profil, 22mm, geschliffen (Satteldach)**
Dachschalung an Traufe und Ortgang, Nadelholz gespundet, sichtbarbleibend, einseitig sichtbar,
Schalungsdicke: 22 mm
Oberfläche: einseitig gehobelt
Gebrauchsklasse: 2
Untergrund: Holz
Bereich: Satteldach
Menge: 16,800 m²

**32.40 Sichtschalung, NF-Profil, 22mm, geschliffen (Vordach)**
Dachschalung an Traufe und Ortgang, Nadelholz gespundet, sichtbarbleibend, einseitig sichtbar,
Schalungsdicke: 22 mm
Oberfläche: einseitig gehobelt
Gebrauchsklasse: 2
Untergrund: Holz
Bereich: Vordach
Menge: 16,900 m²

**32.50 Unterdeckbahn, hochdiffusionsoffen (Vordach)**
Hochdiffusionsoffene Unterdeckbahn, als zweite wasserführende Ebene

Unterdeckbahn liefern und nach den jeweiligen Regelwerken und Herstellerangaben, einschließlich aller Materialien und Befestigungsmittel, montieren und dauerhaft verkleben inkl. Anarbeiten an Übergangspunkte zur Unterdeckplatte.

sd-Wert: 0,02 m
Flächengewicht: ca. 165 g/m²
Klassifizierung gemäß ZVDH: UDB-A, USB-A
Überlappungen ca. 100 mm ,längsseitige Selbstklebezonen
Anwendung: zur Herstellung der zweiten Wasserführenden Ebene über Bauteilen, die nicht durch die Unterdeckplatte abgedeckt sind.

Leitprodukt (Fabrikat):
STEICOmulti UDB - Unterspann- und Unterdeckbahn

oder gleichwertiges Produkt.

Angebotenes Fabrikat:

_____________________________________
(vom Bieter auszufüllen)
Menge: 16,900 m²

**32.60 Konterlattung, 40x60 mm, (Satteldach & Vordach)**
Konterlattung, aus Nadelholz, Befestigung mit korrosionsgeschützten Schrauben nach den jeweiligen Regelwerken und Herstellerangaben einschl. aller Materialien und Befestigungsmittel.

Sortierklasse: S10
Festigkeitsklasse DIN EN 338: C27 M
Querschnitt: 40 x 60 mm
Holzfeuchte: trocken
Holzschutz: imprägniert nach DIN 68800, gegen Fäulnis & Pilze
Sparrenabstand (Achse): Satteldach 590 mm; Vordach 660 mm
Untergrund: Holzschalung, Sparrenlage
Bereich: Satteldach & Vordach
Menge: 132,500 m²

**32.70 Dachlattung, 40x60 mm, Betondachsteineindeckung**
Dachlatten aus Nadelholz, für Betondachsteineindeckung, auf Konterlattung, Befestigung mit korrosionsgeschützten Schrauben.

Sortierklasse: S10
Festigkeitsklasse DIN EN 338: C27 M
Sparrenabstand (Achse): Satteldach 590 mm; Vordach 660 mm
Dachdeckung: Dachsteineindeckung
Dachneigung 24° & 30°
Querschnitt: 30x 40 mm
Holzfeuchte: trocken
Holzschutz: imprägniert nach DIN 68800, gegen Fäulnis & Pilze
Untergrund: Konterlattung
Bereich: Satteldach & Vordach
Menge: 137,000 m²

**32.80 Traufbohle**
Traufbohle, keilförmig für die Erstellung einer fluchtgerechten Dacheindeckung liefern und fachgerecht montieren
Querschnitt: 5/12 cm
Bereich: Satteldach & Vordach
Menge: 30,300 m

**32.90 Ortgangbrett, Windbrett, bis 28 mm, gehobelt (Satteldach)**
Ortgangbrett aus Nadelholz, Unterseite mit schrägem Anschnitt als Tropfkante.
Holzart: Kiefer
Sortierklasse: S10
Güteklasse 1
Brettdicke: 28 mm
Breite: ca. 120 mm
Oberfläche: parallel besäumt, gehobelt
Chem. Holzschutz: notwendig
Gebrauchsklasse: 3
Untergrund: Holz
Bereich: Satteldach
Menge: 18,400 m

### Titel 33 Bau2 ǀ Dachdeckerarbeiten

**33.10 Dachdeckung, Dachsteine (Satteldach & Vordach)**
Dachdeckung mit Betonwerksteinen, auf vorhandene Lattung, sonstige Anschlüsse sind handwerkgerecht anzuarbeiten.

Format: 330 x 420 mm, 10 Stück/m²
Farbe:  matt, Ziegelrot
Dachneigung Satteldach: 24°
Dachneigung Vordach: 30°
Bereich: Satteldach & Vordach

Leitfabrikat:
Braas Frankfurter Pfanne, Dachstein

Angebotenes Fabrikat:

_____________________________________
(vom Bieter auszufüllen)
Menge: 137,000 m²

**33.20 First, Firststein, geklammert, Dachstein (Satteldach)**
Firstdeckung mit konischen Formsteinen, passend zur Deckung, einschl. Walmkappen, Lüfterelement, Firstlatte, Lattenhalter und Anschlüsse Grat. Nach den jeweiligen Regelwerken und Herstellerangaben einschl. aller Materialien und Befestigungsmittel.
Dachneigung: 24°
Bereich: Satteldach
Menge: 13,000 m

**33.30 Ortgang/Giebel, Giebelstein, Dachstein (Satteldach)**
Giebelstein, passend zur Deckung.
Nach den jeweiligen Regelwerken und Herstellerangaben, einschl. aller Materialien und Befestigungsmittel.
Dachneigung: 24°
Bereich: Satteldach
Menge: 17,500 m

**33.40 Dunstrohrdurchgangs-Dachstein, DN 100 (Satteldach)**
Dunstrohr-Dachstein, passend zur Dachdeckung, mit schlagregendichtem Dunstrohraufsatz, ink. Dunstrohr und Schlauchanschluss.
Bereich: Satteldach
Menge: 2,000 St

**33.50 Zuluft-/Insektengitter, Traufe (Satteldach & Vordach)**
Insektenschutz und Zuluftöffnungen der Traufe, inkl. erforderliche Befestigungsmittel.
Breite: 80 mm
Material: Lochblech
Bereich: Satteldach & Vordach
Menge: 30,300 m

**33.60 Leitungsdurchgang, Dachsteine, PV-Anlage (Satteldach)**
*** Bedarfsposition ohne GB
Formdachstein für Leitungsdurchgang, in Dachaufbau, geeignet für Durchgang PV-Verkabelung, passend zur Dachdeckung, Dachstein, mit Aufsatz aus PVC
Bereich: Satteldach
Menge: 1,000 St

### Titel 34 Bau2 ǀ Dachabdichtungsarbeiten

**34.10 Untergrundfläche prüfen und reinigen**
Untergrundfläche für abdichtungen von haftmindernder Verunreinigung bzw. Beschichtung entfernen und reinigen.
Prüfen auf Ebenheit und feste Lagerung der Schalung.

Untergrundfläche: Holzschalung
Material: Bestandsschalung, Massivholz, Nadelholz,
Dicke: ca. 25 mm

Bereich: Übergangsbereich zwischen dem Satteldach Bau 2 dem schmalem Flachdachstreifen und den aufgehenden Bauteilen von Bau 3.
Menge: 0,000 m²

**34.20 Voranstrich, Bitumen**
Liefern und Aufbringen eines lösemittelfreien Bitumen-Voranstriches auf die trockene Holzschalung zur Haftverbesserung
Untergrundfläche: Holzschalung
Material: Bestandsschalung, Massivholz, Nadelholz,
Dicke: ca. 25 mm

Bereich: Übergangsbereich zwischen dem Satteldach Bau 2 dem schmalem Flachdachstreifen und den aufgehenden Bauteilen von Bau 3.
Menge: 11,500 m²

**34.30 Dachabdichtung, erste Abdichtungslage, kaltselbstklebende Bitumenbahn**
Liefern und Verlegen einer kaltselbstklebenden Bitumenbahn.

Bahnenart: kaltselbstklebende Bitumenbahn (PYE)
Trägereinlage: Glasgewebe / Polyestervlies
Nenndicke ≥ 2,5 mm
Befestigung: mittels Verklebung und mechanischer Befestigung im Nahtbereich
Untergrundfläche: Voranstich Bitumen, Holzschalung

Bereich: Übergangsbereich zwischen dem Satteldach Bau 2 dem schmalem Flachdachstreifen und den aufgehenden Bauteilen von Bau 3.

Angebotenes Fabrikat:

_____________________________________
(vom Bieter auszufüllen)
Menge: 11,500 m²

**34.40 Dachabdichtung, zweite Abdichtungslage, Oberlagen-Bitumenschweißbahn**
Liefern und vollständiges aufschweißen einer Oberlagen-Bitumenschweißbahn

Bahnenart: PYE PV 200 S5
UV-Schutz: Schieferbeschichtung
Befestigung: vollständiges aufschweißen
Untergrundfläche: kaltselbstklebende Bitumenbahn (PYE)

Bereich: Übergangsbereich zwischen dem Satteldach Bau 2 dem schmalem Flachdachstreifen und den aufgehenden Bauteilen von Bau 3.

Angebotenes Fabrikat:

_____________________________________
(vom Bieter auszufüllen)
Menge: 11,500 m²

**34.50 Wandanschluss, gedämmt, zweilagige Abdichtung**
Anschluss der Dachabdichtung aus Polymerbitumenbahnen an aufgehende Bauteile, zweilagige Bahnausführung wie Flächenabdichtung. Hochführen der Wärmedämmung aus Polystyrol mit Dämmstoffkeilen im Übergang, Kantholz als oberer Abschluss der Dämmung und Abdichtungsanschluss ≥ 300 mm über Oberkante Abdichtung/ Belag.
Oberer Abdichtungsabschluss durch mechanische Befestigung mit Klemmschiene aus Aluminium, Schutz aus Überhangstreifen/Abdeckprofil, inkl. elastischer Versiegelung der Anschlussfuge.

Aufgehendes Bauteil: Wand & Dach
Wärmedämmung: ESP, 120 mm
Nennwert der Wärmeleitfähigkeit: 0,035 W/m²K
Dämmkeil: ESP
Kantholz: S10 120 x 80 mm
Menge: 10,000 m

### Titel 35 Bau2 ǀ Klempnerarbeiten

**35.10 Dachrinne, Titanzink (Satteldach & Vordach)**
Dachrinne als Halbrundrinne, vorgehängt, mit Wulst und Falz, sowie Stoßverbindung, Rinne verlegt im Gefälle, einschließlich Rinnenhalter und Befestigungsmittel.

Einbauort: Steildach
Material: Titanzink
Blechdicke: 0,7 mm
Zuschnitt 333 mm
Bereich: Satteldach & Vordach
Menge: 22,100 m

**35.20 Traufblech, Titanzink (Satteldach & Vordach)**
Traufblech als Einhängebelch, am Übergang von Dachfläche zu Dachrinne, mit Tropfkante, an den Stößen lose überlappt, Aus Metallblech, verdeckt befestigt mit Haften mit Tropfkante, inkl. Befestigungsmittel.

Untergrund: Holzkonstruktion
Material: Titanzink
Blechdicke: 0,7 mm
Zuschnitt 333 mm
Tropfkante: gekantet
Bereich: Satteldach & Vordach
Menge: 22,100 m

**35.30 Fallrohr, Titanzink, bis DN100 (Satteldach & Vordach)**
Regenfallrohr, rund, aus Metallblech, befestiget mittels Rohrschellen und Schraubstift.
Untergrund: WDVS, Mauerwerk
Material: Titanzink
Blechdicke: 0,7 mm
Nennmaß: DN 100
Bereich: Satteldach & Vordach
Menge: 8,800 m

**35.40 Rinnenendstück, Rinnenboden, Titanzink (Satteldach & Vordach)**
Rinnenendstück für Dachrinne, passend zur Dachrinne, in Rinnenquerschnitt eingepasst und gefügt.
Material: Titanzink
Blechdicke: 0,7 mm
Bereich: Satteldach & Vordach
Menge: 6,000 St

**35.50 Fallrohrbogen, Titanzink, DN100 (Satteldach & Vordach)**
Fallrohrbogen, rund, aus Metallblech, verbunden mit Fallrohr.
Material: Titanzink
Blechdicke: 0,7 mm
Nennweite: DN100
Bereich: Satteldach & Vordach
Menge: 3,000 St

**35.60 Rinnenstutzen, Titanzink (Satteldach & Vordach)**
Rinnenstutzen, in Dachrinne und Fallrohr einpassen, inkl. Anpassungs- und Fügearbeiten.

Material: Titanzink
Form: zylindrisch
Fallrohr: rund
Bereich: Satteldach & Vordach
Menge: 3,000 St

**35.70 Windsogsicherung, Sturmverklammerung (Satteldach & Vordach)**
Windsogsicherung der Dachdeckung aus Beton-Dachsteinen (System Braas Frankfurter Pfanne)  gemäß den aktuellen Fachregeln des Deutschen Dachdeckerhandwerks (ZVDH)

Sturmverklammerung an der Unterkonstruktion der Traglattung mit Klammern Typ Euro-Sturmklammer befestigen.
Bereich: Satteldach & Vordach
Menge: 137,000 m2

**35.80 Wandanschluss an gedämmte Wand (Vordach)**
Wandanschluss an gedämmte Wand, für seitlichen Wandanschluss liefern und herstellen.
Als Schutz der Dachabdichtung an aufgehenden Bauteilen, an den Stößen verbunden, inkl. Abdichtung der oben liegenden Fuge zwischen Wandbelag und Blechstreifen.

Material: Zinkblech aus Titanzink
L=300 mm
Blechdicke: 0,7 mm
Untergund: WDVS 180 mm zzgl. Putzschicht
Bereich: Vordach
Menge: 7,910 m

**35.90 Wandanschluss, Brust-Anschluss an gedämmte Wand (Vordach)**
Brust-Anschluss an gedämmte Wand, Brust-Anschluss mit Überhangstreifen liefern und herstellen.
Als Schutz der Dachabdichtung an aufgehenden Bauteilen, an den Stößen verbunden, inkl. Abdichtung der oben liegenden Fuge zwischen Wandbelag und Blechstreifen.

Material: Zinkblech aus Titanzink
L=300 mm
Blechdicke: 0,7 mm
Untergund: WDVS 180 mm zzgl. Putzschicht
Bereich: Vordach
Menge: 3,600 m

**35.100 Kleineisenteile (Satteldach & Vordach)**
Kleineisenteile liefern und einbauen (Klempnerarbeiten)
Bereich: Satteldach & Vordach
Menge: 1,000 Psch

### Titel 36 Bau2 ǀ Stundenlohnarbeiten

*Hinweis: Arbeiten gegen Nachweis*
Stundenlohnarbeiten ausschließlich für unvorhergesehene
Arbeiten, jedoch ausschließlich im Rahmen der Ausführung der
ausgeschriebenen Hauptauftragsleistungen. Nur für zwingend
erforderliche Leistungen in geringem Umfang und nur auf
Anordnung/Zustimmungen durch den AG.

Regelungen gemäß VOB/B § 15 bleiben unberührt.

**36.10 Vorarbeiterstunde**
*** Bedarfsposition ohne GB
Menge: 1,000 h

**36.20 Facharbeiterstunde**
*** Bedarfsposition ohne GB
Menge: 1,000 h

**36.30 Bauhelferstunde**
*** Bedarfsposition ohne GB
Menge: 1,000 h
